# A281, FBE AS Seehausen - AS Bremen Airport Stadt
Angebotsaufforderung (GAEB DA XML 3.2, DA83)
Projekt: A-13183-00
Währung: EUR
Nebenangebote zugelassen: ja
Vergabeart: Öffentliche Ausschreibung
Auftraggeber: Autobahn GmbH des Bundes, Niederlassung Nordwest (Hannover), Außenstelle Verden, Autobahn GmbH-NL Nordwest, Hamburger Str.26, 27283 Verden, Hamburger Straße 26, 27283 Verden/Aller
Erstellt mit: GXML Toolbox V3.3 R20230829, iTWO_64 V25.0.650, 28.04.2026

## 2026-0155 Verkehrssicherung A281
Datum: 28.04.2026

### Abschnitt 00 Verkehrssicherung

#### Unterabschnitt 00.00 Baustelleneinrichtung

**00.00.0001 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

#### Unterabschnitt 00.01 Einrichtung Verkehrssicherung

**00.01.0001 Verkehrszeichenpläne erstellen.**
*** Pauschalposition
Verkehrszeichenpläne erstellen.
Verkehrszeichenpläne für Verkehrsführung erstellen.
Für die einzelnen Bauphasen sind durch den AN Verkehrszeichenpläne auf der Grundlage der RS und der ZTV-SA in aktuelle Fassung für die Auführung zu erstellen. Die Pläne im Anhang dienen als grobe Vorlage und sind entsprechend den örtlichen Gegebenheiten anzupassen. Abstimmungen und ggf. Anpassungen der Pläne vor Beantragung der BVBA sind einzukalkulieren

Es sind Verkehrszeichenpläne für die Bauabschnitte 1, 2, 3, 4, 5, 6 und 7 sowie für die Fahrbahnerneuerung im Schutze einer erforderlicher Sperrmaßnahme im Zuge von Anschlussstellen und Kreuzungsbereichen zu erstellen.

Den Verkehrszeichenpläne sind für alle im Zuge der Verkehrssicherung aufzustellenden Schilder bemaßter Schilderskizzen beizufügen. Die Pläne sind der zuständigen Verkehrsbehörde spätestens 4 Wochen vor Baubeginn zur Prüfung und Genehmigung vorzulegen. Bei der Planung sind auch Zwischenstände für die Einrichtung der Jeweiligen Verkehrsführung zu berücksichtigen.
Menge: 1,000 Psch

#### Unterabschnitt 00.02 Bauabschnitt 1+2

**00.02.0001 Verkehrssich. läng. Dauer aufbauen Arb.st.u. Uml.str*Verk.konzept AG auß. Kraft setzen Anordnung Unt. AG**
*** Pauschalposition
StL-Nr. 2110510532209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase '1. Verkehrsführung nach Unterlagen VZ & U-Plan + Bauabschnitt 1 & 2.'

Verkehrsrechtliche Anordnung nach Unterlagen des AG
einholen und zugehörige Unterlagen erstellen. Erforderliche Ortsbesichtigungen zur Erstellung der Planunterlagen für die verkehrsrechtliche Anordnung durchführen.
Anfallende Gebühren 'Gebühren sind einzurechnen.'
Menge: 1,000 Psch
Leistungsbereichkatalog: 105

**00.02.0002 Verkehrssich. läng. Dauer vorhalten wie Vorposition**
StL-Nr. 2110511010
Verkehrssicherung längerer Dauer vorhalten, warten, instand setzen und betreiben. Vorübergehende Verkehrssicherungsmaßnahmen durchführen. Die Kontrolle der Verkehrssicherung wird gesondert vergütet.
Verkehrssicherung wie in Vorposition beschrieben.
Menge: 10,000 d
Leistungsbereichkatalog: 105

**00.02.0003 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'schriftlich'
Menge: 10,000 d
Leistungsbereichkatalog: 105

**00.02.0004 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'schriftlich'
Menge: 10,000 d
Leistungsbereichkatalog: 105

#### Unterabschnitt 00.03 Bauabschnitt 3

**00.03.0001 Verkehrssicherung umbauen Um.n.Verk.konz.AG*außer/in Kraft s. Anordnung Unt. AG**
*** Pauschalposition
StL-Nr. 21105115991119
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'BA 1 + 2.
Verkehrsführung nach Unterlage VZ + U-Plan.'

Umbauen nach Verkehrsführungsphase 'BA 3.
Verkehrsführung nach Unterlage VZ + U-Plan.'

Umbauen nach Verkehrskonzept des AG.
Vorhandene Verkehrsschilder nach Unterlagen des AG außer Kraft und wieder in Kraft setzen.
Verkehrsrechtliche Anordnung nach Unterlagen des AG
einholen und zugehörige Unterlagen erstellen. Erforderliche Ortsbesichtigungen zur Erstellung der Planunterlagen für die verkehrsrechtliche Anordnung durchführen.
Anfallende Gebühren 'Gebühren sind einzurechnen'
Menge: 1,000 Psch
Leistungsbereichkatalog: 105

**00.03.0002 Verkehrssich. läng. Dauer vorhalten wie Vorposition**
StL-Nr. 2110511010
Verkehrssicherung längerer Dauer vorhalten, warten, instand setzen und betreiben. Vorübergehende Verkehrssicherungsmaßnahmen durchführen. Die Kontrolle der Verkehrssicherung wird gesondert vergütet.
Verkehrssicherung wie in Vorposition beschrieben.
Menge: 7,000 d
Leistungsbereichkatalog: 105

**00.03.0003 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'schriftlich'
Menge: 7,000 d
Leistungsbereichkatalog: 105

**00.03.0004 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'schriftlich'
Menge: 7,000 d
Leistungsbereichkatalog: 105

**00.03.0005 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'der 3. Bauabschnitt.
Nach "VZ + U-Plan"'
Menge: 1,000 Psch
Leistungsbereichkatalog: 105

#### Unterabschnitt 00.04 Bauabschnitt 4 AS HB-Neustädter Hafen

**00.04.0001 Verkehrssicherung läng.Dauer durchf Arb.st.u. Uml.str*Verk.konzept AG außer/in Kraft s. über 2 bis 7 Tage**
StL-Nr. 2110513032100920
Verkehrssicherung von längerer Dauer betriebsfertig
aufbauen, vorhalten, warten, instand setzen, betreiben
und abbauen. Vorübergehende Verkehrssicherungsmaßnahmen
durchführen. Die Kontrolle der Verkehrssicherung wird
nicht gesondert vergütet. Vorübergehende Markierung,
transportable Lichtsignalanlage, bauliches Leitelement,
mobile Stauwarnanlage, LED-Anzeigetafel und transportable Schutzeinrichtung werden gesondert vergütet.
Verkehrssicherung an Arbeitsstelle und Umleitungsstrecke.
Nach Verkehrskonzept des AG.
Vorhandene Verkehrsschilder nach Unterlagen des AG außer Kraft und wieder in Kraft setzen.
Für Verkehrsführungsphase 'Vollsperrung der AS HB-Neustädter Hafen gem. VZ-Plan 3 & 4
- Auffahrt beide RiFa, Sperrung 2x
- Ausfahrt beide RiFa, Sperrung 2x'

Einsatzzeit über 2 bis 7 Tage.
Menge: 1,000 St
Leistungsbereichkatalog: 105

#### Unterabschnitt 00.05 Bauabschnitt 5 AS HB-Neustadt

**00.05.0001 Verkehrssicherung läng.Dauer durchf Arb.st.u. Uml.str*Verk.konzept AG außer/in Kraft s. über 2 bis 7 Tage**
StL-Nr. 2110513032100920
Verkehrssicherung von längerer Dauer betriebsfertig
aufbauen, vorhalten, warten, instand setzen, betreiben
und abbauen. Vorübergehende Verkehrssicherungsmaßnahmen
durchführen. Die Kontrolle der Verkehrssicherung wird
nicht gesondert vergütet. Vorübergehende Markierung,
transportable Lichtsignalanlage, bauliches Leitelement,
mobile Stauwarnanlage, LED-Anzeigetafel und transportable Schutzeinrichtung werden gesondert vergütet.
Verkehrssicherung an Arbeitsstelle und Umleitungsstrecke.
Nach Verkehrskonzept des AG.
Vorhandene Verkehrsschilder nach Unterlagen des AG außer Kraft und wieder in Kraft setzen.
Für Verkehrsführungsphase 'Vollsperrung der AS HB-Neustadt gem. VZ-Plan 3 & 4.
- Auffahrt beide RiFa, Sperrung 2x
- Ausfahrt beide RiFa, Sperrung 2x'

Einsatzzeit über 2 bis 7 Tage.
Menge: 1,000 St
Leistungsbereichkatalog: 105

#### Unterabschnitt 00.06 Bauabschnitt 6

**00.06.0001 Verkehrssich. läng. Dauer aufbauen Arb.st.u. Uml.str*Verk.konzept AG auß. Kraft setzen Anordnung Unt. AG**
*** Pauschalposition
StL-Nr. 2110510532209199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrskonzept des AG.
Vorhandene Verkehrsschilder nach Unterlagen des AG außer Kraft setzen.
Für Verkehrsführungsphase '6. Verkehrsführung nach Unterlagen VZ & U-Plan + Bauabschnitt 6'

Verkehrsrechtliche Anordnung nach Unterlagen des AG
einholen und zugehörige Unterlagen erstellen. Erforderliche Ortsbesichtigungen zur Erstellung der Planunterlagen für die verkehrsrechtliche Anordnung durchführen.
Anfallende Gebühren 'Gebühren sind einzurechnen'
Menge: 1,000 Psch
Leistungsbereichkatalog: 105

**00.06.0002 Verkehrssich. läng. Dauer vorhalten wie Vorposition**
StL-Nr. 2110511010
Verkehrssicherung längerer Dauer vorhalten, warten, instand setzen und betreiben. Vorübergehende Verkehrssicherungsmaßnahmen durchführen. Die Kontrolle der Verkehrssicherung wird gesondert vergütet.
Verkehrssicherung wie in Vorposition beschrieben.
Menge: 7,000 d
Leistungsbereichkatalog: 105

**00.06.0003 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'schriftlich'
Menge: 7,000 d
Leistungsbereichkatalog: 105

**00.06.0004 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'schriftlich'
Menge: 7,000 d
Leistungsbereichkatalog: 105

#### Unterabschnitt 00.07 Bauabschnitt 7

**00.07.0001 Verkehrssicherung umbauen Um.n.Verk.konz.AG*außer/in Kraft s. Anordnung Unt. AG**
*** Pauschalposition
StL-Nr. 21105115991119
Verkehrssicherung an Arbeitsstellen von längerer Dauer
umbauen. Fehlende Verkehrszeichen und Verkehrseinrichtungen (Absperrgeräte, Warnleuchten und Aufstellvorrichtungen) aufbauen, überschüssige Verkehrszeichen und
Verkehrseinrichtungen (Absperrgeräte, Warnleuchten und
Aufstellvorrichtungen) abbauen. Vorübergehende Verkehrssicherungsmaßnahmen durchführen. Vorübergehende
Markierung, transportable Lichtsignalanlage, bauliches
Leitelement, mobile Stauwarnanlage, LED-Anzeigetafel
und transportable Schutzeinrichtung werden gesondert
vergütet.
Umbauen von Verkehrsführungsphase 'BA 6.
Verkehrsführung nach Unterlage VZ + U-Plan.'

Umbauen nach Verkehrsführungsphase 'BA 7.
Verkehrsfürhung nach Unterlage VZ + U-Plan'

Umbauen nach Verkehrskonzept des AG.
Vorhandene Verkehrsschilder nach Unterlagen des AG außer Kraft und wieder in Kraft setzen.
Verkehrsrechtliche Anordnung nach Unterlagen des AG
einholen und zugehörige Unterlagen erstellen. Erforderliche Ortsbesichtigungen zur Erstellung der Planunterlagen für die verkehrsrechtliche Anordnung durchführen.
Anfallende Gebühren 'Gebühren sind einzurechnen.'
Menge: 1,000 Psch
Leistungsbereichkatalog: 105

**00.07.0002 Verkehrssich. läng. Dauer vorhalten wie Vorposition**
StL-Nr. 2110511010
Verkehrssicherung längerer Dauer vorhalten, warten, instand setzen und betreiben. Vorübergehende Verkehrssicherungsmaßnahmen durchführen. Die Kontrolle der Verkehrssicherung wird gesondert vergütet.
Verkehrssicherung wie in Vorposition beschrieben.
Menge: 7,000 d
Leistungsbereichkatalog: 105

**00.07.0003 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'schriftlich'
Menge: 7,000 d
Leistungsbereichkatalog: 105

**00.07.0004 Kontrolle d. Verkehrss. a. Uml.str. zwei bzw. einmal**
StL-Nr. 2110591029
Kontrolle der temporären Verkehrsschilder, vorübergehenden Markierungen, transportablen Lichtsignalanlagen,
baulichen Leitelemente und transportablen Schutzeinrichtungen auf Umleitungsstrecke gemäß ZTV-SA durchführen. Die Kontrolle ist unmittelbar nach deren Durchführung zu erfassen und zu dokumentieren. Arbeits- und
Hilfsmittel sind vom AN zu stellen und dem AG jederzeit
zugänglich zu machen.
Kontrolle zweimal täglich, an arbeitsfreien Tagen einmal täglich.
Dokumentation der Kontrolle 'schriftlich'
Menge: 7,000 d
Leistungsbereichkatalog: 105

**00.07.0005 Verkehrssich. läng. Dauer abbauen Verk.konzept AG*in Kraft setzen**
*** Pauschalposition
StL-Nr. 211051202209
Verkehrssicherung an Arbeitsstellen längerer Dauer abbauen. Vorübergehende Verkehrssicherungsmaßnahmen
durchführen. Vorübergehende Markierung entfernen,
transportable Lichtsignalanlage, bauliches Leitelement,
mobile Stauwarnanlage, LED-Anzeigetafel und transportable Schutzeinrichtung abbauen werden gesondert
vergütet.
Nach Verkehrskonzept des AG.
Vorhandene Verkehrsschilder nach Unterlagen des AG wieder in Kraft setzen.
Für Verkehrsführungsphase 'der 7. Bauabschnitt.
Nach "VZ + U-Plan"'
Menge: 1,000 Psch
Leistungsbereichkatalog: 105
